# Ganztags-Grundschule Laudenberg
Angebotsaufforderung (GAEB DA XML 3.2, DA83)
Projekt: 20250722
Währung: EUR
Vergabeart: Verhandlungsverfahren
Auftraggeber: DV-Nummer: 19; Vergabenummer: 19
Erstellt mit: BECHMANN AVA 2022.140/ GXML Toolbox V3.3 R20210630, BECHMANN AVA 2022.140, 13.04.2026

## Allgemeine Vorbemerkungen
Allgemeine Vorbemerkungen für alle zu erbringende Leistungen und Gewerke des LV.

Die Inhalte und sich daraus ergebenden Leistungen der Vorbemerkungen sind in die Einheitspreise mit einzukalkulieren.

Baustrom:
Der Baustrom wird dem AN vom AG kostenlos zu Verfügung gestellt.

Bauwasser:
Das Bauwasser wird dem AN vom AG kostenlos zur Verfügung gestellt.

Baustellen - WC:
Ein Baustellen WC wird vom AG gestellt und dem AN kostenlos zur Verfügung gestellt.

Abfall:
Der AN hat für die verschiedenen Abfälle (z.B. Verpackungsmaterialien) Abfallcontainer zu stellen und zu unterhalten, incl. der Entsorgungskosten für Abfall- und Verpackungsmaterialien, etc., die bei seinen Gewerken anfallen. Diese Leistungen sind in die Baustelleneinrichtung  mit ein zu kalkulieren. Die in den Abbruchpositionenenthaltenen Abbruchmaterialien werden jedoch in gesonderten Positionen vergütet.

Materialentsorgung
Die gesamte Entsorgung der Abfälle hat nach entsprechenden Richtlinien und örtlichen Entsorgungsvorschriften zu erfolgen. Entsprechende Hinweise sind vom AN eigenverantwortlich einzuholen.

Allgemeines:
Es gelten die Vertragsbedingungen der ausschreibenden Stelle.
Die folgenden Bestimmungen gelten ergänzend zu den Bestimmungen der zum
Zeitpunkt der Ausführung aktuell gültigen VOB/B und VOB/C.
Bei Widersprüchen und im Zweifelsfall gelten die Bestimmungen der VOB/B und
VOB/C übergeordnet!

Vorschriften, Normen und technische Regelwerke
Es gelten die zum Zeitpunkt des Vertragsabschlusses gültigen Gesetze, Verordnungen,
Richtlinien, Vorschriften, DIN-Normen, sowie alle einschlägigen, allgemein
anerkannten, technischen Regelwerke.
Die Unfallverhütungsvorschriften sind ständig zu beachten und einzuhalten.

Produkte
Sämtliche verwendeten Produkte müssen eine gültige, allgemeine bauaufsichtliche
Zulassung besitzen und sind ausschließlich gemäß Herstellervorschrift zu
verarbeiten bzw. einzubauen.
Die Ausführung muss zwingend und ausschließlich entsprechend den einschlägigen,
allgemein anerkannten Regelwerken und nach dem Stand der Technik
erfolgen.
Alle Materialien und Einbauteile haben den im LV beschriebenen Qualitätsanforderungen zu entsprechen. Der Nachweis der Gleichwertigkeit
mit den ausgeschriebenen Materialien obliegt dem Bieter.

Schadstoffreie Materialien
Es dürfen nur schadstofffreie und gesundheitlich unbedenkliche Materialien (Farben, Putze, Dichtstoffe, Acryl, etc.), die eine Zulassung für den Einbau in Kindergärten und Schulen haben, eingebaut werden.

Arbeitsschutz:
Die Arbeiten haben nach den Sicherheits- und Gesundheitsschutzvorgaben des Sigeko und der Bauberufsgenossenschaften zu erfolgen. Die SiGepläne des SiGeKo sind vom AN gut sichtbar und Wettergeschützt auf der Baustelle aufzuhängen.
Die daraus entstehenden Mehrleistungen sind in die Einheitspreise mit ein zu kalkulieren.

Gefährdungsbeurteilung:
Der AN hat rechtzeitig vor Ausführung beim SiGeKo eine Gefährdungsbeurteilung einzureichen. Auf Grundlage der Gefährdungsbeurteilung des AN sind eigenverantwortlich durch den AN regelmäßig sowie aus besonderen Anlass Wirkungskontrollen der festgelegten Unfallverhütungsmaßnahmen
durchzuführen.

Zugänge, Zufahrten:
Die Zufahrt zum Baufeld erfolgt über die Einbacher Straße. Die bestehende Feuerwehrzufahrt von der Einbacherstraße in den Pausenhof der Schule jederzeit freizuhalten.

Genehmigungen / Zustimmungen:
Sind für die Ausführung der Leistung Genehmigungen, Zustimmungen o.ä. (wie z.B. für Sondertransporte, besondere Arbeitszeiten, etc.) erforderlich, so sind diese durch den AN rechtzeitig kostenfrei einzuholen und dem AG vorzulegen.

Besondere Arbeitszeiten:
Besondere Arbeitszeiten (Überstunden, Nachtarbeit sowie Arbeiten an Samstagen) sind auf Antrag des AN und nur nach schriftlicher Genehmigung des AG zugelassen. Der AN ist verantwortlich für die Einholung der ggf. erforderlichen öffentlich- rechtlichen Zustimmungen. Alle damit verbundenen Mehraufwendungen und Genehmigungsgebühren gehen zu seinen Lasten.

Erschütterungen, Lärm und Staubentwicklung Arbeiten im Bestand
Bei der Ausführung der Arbeiten ist auf die Belange der angrenzenden Anwohner und des Schulbetriebs Rücksicht zu nehmen. Die Immisionschutz-Bestimmungen, die gesetzlichen Vorschriften und innerbetrieblichen Erfordernisse bezüglich der Lärmentwicklung und Ruhezeiten sind einzuhalten.

Maschinen, Geräte, Personal:
Die Anzahl der Maschinen, Geräte, Fahrzeuge, etc. und des Personals ist so zu
dimensionieren/kalkulieren, dass der vorgegebene Bauzeitenplan eingehalten wird.

Einbau nach den Herstellervorgaben
Der Einbau aller Baustoffe, Produkte, Bauteile hat nach den Einbauvorgaben der Hersteller zu erfolgen.

Zusammenarbeit AG und AN:
Das Bauvorhaben wird zwischen dem AG, der Bauleitung des AG und dem AN Partnerschaftlich durchgeführt.
Evtl. Probleme/Störungen sollen zuerst besprochen und einvernehmlich geklärt werden.
Schriftverkehr ist nur in Ausnahmefällen nach nicht erfolgter voherigen Klärung als letzter Weg zu sehen und ist von allen Seiten möglichst zu vermeiden.

Teilnahme an den Baubesprechungen (alle 2 Wochen)
Der Bauleiter des AN muss neben seinen Baustellenbesuchen an den mit allen Gewerken stattfindenden Baubesprechungen über seinen Leistungszeitraum teilnehmen. Zusätzlich hat er an Besprechungen, die nur seine Leistungsgewerke betreffen, teilzunehmen.

Vorschriften:

Für das Angebot und die Ausführung gelten die VOB und sämtliche für die einzelnen zu erbringenden Gewerke zutreffenden Richtlinien und Vorschriften (wie z.B. DIN-Normen, EN-Normen, ISO-Normen, VDI/VDE-Richtlinien) in der gültigen Fassung, weiterhin sind die allgemein
anerkannten Regeln der Technik und die gesetzlichen und behördlichen
Bestimmungen zu beachten und einzuhalten. Diese Vorschriften gelten, soweit nicht
durch besondere Bedingungen oder Forderungen in dieser Leistungsbeschreibung
ausdrücklich eine andere Regelung vorgegeben ist.

Vertragsbedingungen des AG
Die Vertragsbedingungen und Kaufmännischen Bedingungen des AG (siehe beiliegende KEV Formblätter) sind in die Einheitspreise mit ein zu kalkulieren.
Die in den Leistungstexten angegebenen Massen und Maße sind Planungsgrundlagen. Sie können sich nach Vorlage der geprüften Statik und Ausführungsplanung verändern, bzw. müssen auf die vorgefundenen Verhältnisse angepasst werden.
Daher besteht kein Anspruch auf exakte Ausführung gemäß LV.

Angebotsform:
Das Angebot ist dem AG zur Auswertung auch im GEAB-Format zu übergeben.

Durch unterzeichnung des Leistungsverzeichnisses erklärt die anbietende Firma, dass sie sich über alle örtlichen und sachlichen Verhältnisse vor Abgabe des Angebots unterrichtet hat und dass sie die Objektbeschreibung und zuvor beschriebenen Kalkulationsgrundlagen, mit ein zu kalkulierende Leistungen und die Vertragsbestandteile gelesen, anerkannt und in die Einheitspreise einkalkuliert hat.

## Vorbemerkungen - Putze, Mörtel, Grundierungen, Farben
Allgemeine Vorbemerkungen - Putze, Mörtel, Grundierungen, Farben
Die nachfolgenden Vorbemerkungen und Vorgaben sind in die Einheitspreise mit einzukalkulieren:

Komplette Leistung:
Die Preise beinhalten die Herstellung der kompletten Leistung. Dieses umfasst auch die Lieferung aller Stoffe und Bauteile, einschl. Abladen und Lagern auf der Baustelle, Transporte, Vorbereitungs- und Nebenarbeiten.

Die Prüfung des Untergrundes hat gemäß DIN 18550 und VOB, Teil C, ATV DIN 18350 im Zuge der Wahrnehmung der Prüfungs- und Hinweispflicht durch den Auftragnehmer zu erfolgen.
Grundlage und Bestandteil der nachfolgend angebotenen Leistungen bilden die Bedingungen der VOB, Teil A, B und C in der jeweils gültigen Form zum Zeitpunkt des Vertragsabschlusses.

Verarbeitungsrichtlinien der Materialhersteller
Die Verarbeitungsvorgaben der Materialhersteller mit Verarbeitungsrichtlinien und Technischen Merkblätter in der gültigen Form zum Zeitpunkt der Ausführung sind einzuhalten und in die Positionen mit einzukalkulieren.
Die dort gemachten Angaben zu Wartezeiten, Auftragstechnik, Mischverfahren sind zu beachten.

Materialien und Verarbeitung im System:
Das herzustellende Beschichtungssystem ist durchgängig mit den, vom System-Hersteller vorgesehenen Systemkomponenten auszuführen. Zur Gewährleistung der Verträglichkeit der einzelnen Stoffe müssen alle verwendeten Stoffe von einem Hersteller stammen. Zur einwandfreien, fachgerechten Ausführung sind die vom Systemhersteller angebotenen Werkzeuge und Hilfsmaterialien zu benutzen, sowie die Ausführungshinweise der Technischen Merkblätter des Herstellers zu beachten.

Nachbehandlung, Trocknungszeiten
Die Nachbehandlungsfristen und Trocknungszeiten der Putzsysteme und Beschichtungen sind unbedingt einzuhalten.
Erhärtungszeiten: Sofern nichts anderes beschrieben, betragen die
Mindeststandzeiten (Erhärtungszeiten) für Putzlagen 1 Tag je mm Putzdicke.

Gleichwertige Produkte/Systeme:
Alternativ-Systeme, mit Nachweis der geforderten System- und Systemkomponenten-Eigenschaften durch den AN, sind als komplettes System zulässig. Der Nachweis der Gleichwertigkeit muss bezüglich der Anwendung (gleiches Anwendungsgebiet) und der Stoffzusammensetzung geführt werden.

Materialien für Kindergärten, Schulen:
Alle verwendeten Materialien, Baustoffe, Farben, Dichtstoffe, Kleber, Acryl, etc. müssen schadstoffarm und für den Einsatz in Kindergärten und Schulen geeignet und zugelassen sein. Der AN hat hier entsprechende Nachweise zu erbringen.

Oberflächenqualitäten:
Sind im Leistungsverzeichnis keine Angaben über die Oberflächenqualität enthalten, so gilt stets Qualitätsstufe 2 (Q2) als vereinbart.
Grundlage für die Ausführung der Arbeiten sind die
nachfolgend aufgeführten technischen Regelwerke und DIN-Normen:
- VOB Teil A bis C in der neuesten Fassung
- DIN 18350 Putz- und Stuckarbeiten
- DIN 18 363 Maler- und Lackiererarbeiten
- DIN 18 366 Tapezierarbeiten
- DIN 18 451 Gerüstarbeiten
- DIN EN 998-1 Putz
- DIN 18550 Putz
- DIN EN 1996 Mauerwerk (DIN 1053 Mauerwerk)
- DIN EN 459 (DIN 1060 Baukalk)
- DIN EN 12811 Arbeits- und Schutzgerüste (DIN 4420)

In die Einheitspreise sind einzukalkulieren:
- Vor- und Nachbehandlungsarbeiten,
Witterungsschutzmaßnahmen (gegen Sonne, Wind, Regen).
- Notwendige Standzeiten nach Herstellerrichtlinien
zwischen den einzelnen Putzlagen.
- Schutzmaßnahmen gegen Verschmutzung von
angrenzenden Bepflanzungen und Bodenbelägen
- sämtliche Nebenleistungen, die in der VOB Teil C,
ATV DIN 18299, Abschnitt 4.1 und DIN 18350,
Abschnitt 4.1 aufgeführt sind, u.a. das
Abhängen und Abdecken von Bauteilen gem.
Punkt 4.1.8 .

Abrechnung:
Es gelten die Aufmas- und Abrechnungsvorschiften der DIN 18345, aktueller Fassung.

Gesamt-Hauptmassen:
- Neubau: Zementputz ca. 400m²
- Neubau: Feinputz bzw. Kratzputz auf Zementputz mit Anstrich: ca. 210m²
- Neubau: Kalkputz ca. 450m²
- Neubau: Feinputz auf Kalkputz mit Anstrich ca. 450m²
- Neubau: Anstrich auf unverputzten Betonflächen ca. 190m²
- Neubau: Außenputz+Gewebespachtelung+Oberputz+Anstrich auf  36,5cm Porotonmauerwerk ca. 85m²

- Altbau: Zementputz ca. 340m²
- Altbau: Feinputz bzw. Kratzputz auf Zementputz mit Anstrich: ca. 230m²
- Altbau: Kalkputz ca. 310m²
- Altbau: Feinputz auf Kalkputz mit Anstrich ca. 200m²
- Altbau: Untergrundvorbereitung auf besteh. Putzuntergründen (Schleifen, Grundieren,  Spachteln) ca. 550m²
- Altbau: Metallständerwände ca. 50m² mit ca. 100m² Vliestapete + Anstrich
- Altbau: Abbrechen alte Putzbeläge ca. 120m²

## 19 Innenputz-, Außenputz-, Malerarbeiten
Datum: 13.04.2026

### Titel 01 Baustelleneinrichtung und vorbereitende Arbeiten

**01.1 Baustelleneinrichtung**
für alle zu erbringenden Leistungen.
Vorhalten über die gesamte Dauer der Arbeiten (= Fertigstellung aller zur Erbringenden Leistungen) sowie Räumen der Baustelle und Wiederherstellung des Geländes einschließlich Entfernung von Verunreinigungen, mit folgenden
in den Pauschalpreis einzurechnenden Leistungen.

Diese Leistungen sind auch kalkulatorisch bei den Einheitspreisen zu
berücksichtigen):
- Schaffung von Lager- und Arbeitsflachen
-Tages Unterkünfte
- Lagerraume, Werkstatt, Magazin, Unterstelleinrichtungen
- Antransport, Bereitstellung und Abtransport aller zur
Durchführung der ausgeschriebenen Leistungen erforderlichen
Gerate, Maschinen und Fahrzeuge, etc.,
incl. der notwendigen Betriebsmittel und des Personals.
- Führen von Bautagesberichten
- Umsetzung der Sicherheits- und Unfallverhutungsmaßnahmen der Bauberufsgenossenschaften und des Sigeko.
-Ein Sanitarcontainer mit WC wird bauseits gestellt und kann
kostenlos genutzt werden.
- Baustromanschluss und Bauwasseranschluss werden
kostenlos zur Verfügung gestellt. Strom und Wasser werden
vom AG gezahlt.
Leistungszeit:
über die gesamte Leistungszeit der zu erbringenden Innenputz-, Maler-/Tapezierarbeiten und Außenputzarbeiten im Neubau- und im Altbaubereich (Termine siehe beiliegende Objektbeschreibung).
Menge: 1,000 psch

**01.2 Rollgerüste und Innengerüste für die Innenraumarbeiten stellen und vorhalten**
Stellen von Rollgerüsten bzw. Innengerüsten zur Ausführung aller nachfolgend beschriebenen Innenputz-Maler-/Tapezierarbeiten. über die gesamte Ausführungszeit der zu erbringenden Leistungen vorhalten und nach Beendigung der
Arbeiten wieder abbauen einschl. Anlieferung vor Ort, für
Gerüststellung, welche nicht nach DIN 18363, Pkt. 4.1.1. (VOB /
C) Nebenleistung ist.
Es ist einzukalkulieren, dass die Rollgerüste/Innengerüste in verschiedenen Räumen benötigt werden und somit mehrmals ab- und wieder aufgebaut und durch das Gebäude EG und OG transportiert werden müssen.
Anzahl der Rollgerüste/Gerüste und Gerüstgrößen nach Erfordernis.
Arbeitshöhe bis max. 3,60m. In der Schulsporthalle auch größere Höhen (diese werden aber über sep. Position vergütet).
Menge: 1,000 Psch

**01.3 Bodenflächen im Altbau und bei Außenfassade mit Filzpappe oder Folie abdecken**
Liefern, anbringen, unterhalten einer Schutzabdeckung aus Filzpappe oder Folien auf Außen-Bodenflächen (bei den Außenputzarbeiten) und Innen-Bodenflächen im Bereich Altbau. Filzpappe oder Folien abdecken, Stöße verkleben und nach Beendigung der Arbeiten wieder entfernen und entsorgen.
Menge: 140,000 m²

**01.4 Abklebe arbeiten für die Putz-, Oberputz- und Malerarbeiten**
Sämtliche nicht zu verputzende Bauteile (z.B. Holz, Metall, Kunststofffenster, etc.) sind mittels Folien / Abklebebänder etc. zu schützen und nach Arbeitsende wieder rückstandslos zu entfernen und zu entsorgen.
Menge: 90,000 m²

### Titel 02 INNENPUTZARBEITEN

**02.1 Untergrund für Putzbeschichtung trocken reinigen**
Vorhandenen Untergrund  Alt- und Neubau (Mauerwerk, Beton, Dämmflächen) für die nachfolgenden Putzbeschichtungen trocken mit einem Stahlbesen reinigen. Die Dämmflächen (XPY und EPS) sind dabei aufzurauen, Staub gründlich abkehren oder mit ölfreier Druckluft abblasen
Bauteile: Wandflächen
Menge: 1585,000 m²

**02.2 Nicht tragfähigen Putz im Altbau entfernen in kleineren Teilflächen**
Prüfen des vorhandenen Untergrundes und entfernen des nicht tragfähigen Altputzes inkl. Latexanstrich (z.B. bei Hohlstellen oder im Bereich von Rissen =>bis ca. 30 cm beiderseits vorhandener Risse) mit einem geeigneten Werkzeug schonend bis auf den tragenden Untergrund. Der Untergrund darf dabei nicht beschädigt werden. Abgeschlagene Fläche entstauben. Anfallendes Material ist vollständig zu sammeln und gemäß den gesetzlichen Bestimmungen zu entsorgen, Inkl. Deponiegebühren.
Mittlere Putzdicke: ca.15mm
Altputz bestehend aus: Gipsputz bzw. Zementputz. mit jew. Latexanstrich
Es handelt sich um mehrere Teilflächen.
Bauteile: Wandflächen (Ziegelmauerwerk und Betonbauteile)
Menge: 30,000 m²

**02.3 Putz im Altbau entfernen**
Altputz mit Latexanstrich mit einem geeigneten Werkzeug bis auf den tragenden Untergrund abbrechen und entsorgen wie in der vorigen Position beschrieben. Es handelt sich dabei jedoch nicht um schadhafte Kleinflächen, sondern um den Gesamtputzabtrag im unteren Wandbereich bis auf Höhe ca. 0,75m über Boden (geplante Nachmittagsbetreuung) bzw. ca. 1,25m über Boden (gepl. Umkleide-/WC-Bereiche)
Auf einer Wandlänge von ges. ca. 120lfm.
Mittlere Putzdicke: ca.15mm
Altputz bestehend aus: Gipsputz bzw. Zementputz mit jew. Latexanstrich
Menge: 115,000 m²

**02.4 Nicht tragfähigen Putz im Altbau entfernen - Leibung**
Pos. wie vor, jedoch im Bereich von Leibungen.
Leibungstiefe: ca. 10-20cm
Mittlere Putzdicke: ca.20mm
Altputz bestehend aus: Gipsputz bzw. Zementputz mit jew. Anstrich.
Menge: 15,000 m

**02.5 Verputzen und Beiarbeiten von Fehlstellen im Altbau**
Verputzen und Beiarbeiten von schadhaften Fehlstellen im Altputz, die wie zuvor beschrieben entfernt wurden, mit gleichartigem Material und in der vorhandenen Struktur.
Es handelt sich um mehrere Teilflächen.
Altputz bestehend aus: Gipsputz bzw. Zementputz.
Mittlere Putzdicke: ca.15mm
Bauteile: Wandflächen
Menge: 30,000 m²

**02.6 Verputzen und Beiarbeiten von Fehlstellen im Altbau - Leibung**
Pos. wie vor, jedoch im Bereich von Leibungen.
Leibungstiefe: ca. 10-20cm
Mittlere Putzdicke: ca.20mm
Altputz bestehend aus: Gipsputz bzw. Zementputz.
Menge: 15,000 m

*Hinweis: Untergrundvorbereitung*

**02.7 Abfräsen vorhandener, nicht tragfähiger Farbbeschichtungen im Altbau**
Mechanisches Entfernen vorhandener, nicht tragfähiger Dispersions - und Latex-Farbbeschichtung auf tragfähigem Altputz mittels Handfräse (Elektro-Putzfräse) o.ä. Die vorhandene Beschichtung ist vollständig zu entfernen, gereinigte Flächen gründlich entstauben. Der Untergrund ist für einen Kalkputz bzw. Zementputz (jew. separate Position) vorzubereiten. Staubentwicklung ist zu vermeiden. Anfallendes Material ist vollständig zu sammeln und gemäß den gesetzlichen Bestimmungen zu entsorgen, inkl. Deponiegebühren.
Bauteil: Wändflächen
Menge: 480,000 m²

**02.8 Abfräsen vorh., nicht tragfähiger Farbbeschichtungen im Altbau- Leibung**
Pos. wie vor, jedoch im Bereich von Leibungen.
Leibungstiefe: ca. 10-20cm
Menge: 50,000 m

**02.9 Putzgrund (Innen)**
Putzgrund (Innen)
Produkt: StoPrep In oder glw.
- Schadstoffgeprüfter, wässriger Putzgrund
- Haftvermittelnd, diffusionsoffen, saugfähigkeitsregulierend
- Lösemittel- und weichmacherfrei, emissionsarm
- Auf mineralische und organische Untergründe
Bauteil: Wandflächen
Menge inkl. 10m² Leibungen (= 50m Leibungen, Tiefe bis 20cm)
Menge: 490,000 m

**02.10 Glattspachtelung (2-lagig)**
Glattspachtelung (2-lagig)
Produkt: StoLevell In XXL oder glw.
- Untergrundprüfung auf Tragfähigkeit
- Zweimaliges vollflächiges Spachteln
- Glätten bis zur ebenen Oberfläche
- Schichtdicke max. 4 mm je Lage
Bauteil: Wandflächen
Menge inkl. 10m² Leibungen (= 50m Leibungen, Tiefe bis 20cm)
Menge: 490,000 m

**02.11 Putzgrund (Zwischenanstrich) Produkt: StoPrep In oder glw.**
Putzgrund (Zwischenanstrich)
Produkt: StoPrep In oder glw.
als Zwischenanstrich vor Oberputz
- Schadstoffgeprüfter, wässriger Putzgrund
- Haftvermittelnd, diffusionsoffen, saugfähigkeitsregulierend
- Lösemittel- und weichmacherfrei, emissionsarm
- Auf mineralische und organische Untergründe

Bauteil: Wandflächen
Menge inkl. 10m² Leibungen (= 50m Leibungen, Tiefe bis 20cm)
Menge: 490,000 m

**02.12 Putzträger anbringen im Altbau- Fläche**
Rostfreier Putzträger Armanet oder glw. (mindestens verzinkt) aus punktverschweißtem, formstabilem Drahtgitter zur Armierung rissgefährdeter Bereiche an Decken- oder Wandflächen, für mineralische Putze und Dämmputze.
Maschenweite: ca. 13 x 13 oder 16 x 16 mm
Drahtdicke: ca. 1 mm
Abstand zum Untergrund: ca. 5-10 mm
Putzträger vollflächig, stoßversetzt im Verband nach Herstellervorschrift auf dem Untergrund anbringen, Stoßüberlappung mind. 10 cm

Vorhandener Untergrund: Mauerwerk, Beton, Dämmplatten
Bauteil: Wände
Menge: 25,000 m²

**02.13 Putzträger anbringen im Altbau - Streifen**
Rostfreier Putzträger Stucanet oder glw. (mindestens verzinkt) aus punktverschweißtem, formstabilem Drahtgitter mit eingelegter Absorptionspappe zur Armierung rissgefährdeter Bereiche an Decken- oder Wandflächen, für mineralische Putze und Dämmputze.

Maschenweite: ca. 13 x 13 oder 16 x 16 mm
Drahtdicke: ca. 1 mm
Abstand zum Untergrund: ca. 5-10 mm
Putzträger mit beidseitigem Randüberstand von
mind. 10 cm auf benachbarte Bauteile nach Herstellervorschrift auf dem Untergrund anbringen.
Putzträgerstreifen über: Holzbalken, Fugen, Materialwechsel oder Mauerwerksrisse
Steifenbreite: ca. 30-50cm (inkl. Randüberstände).
Menge: 12,000 m²

**02.14 Putzhaftbrücke auf XPS-Dämmplatten**
XPS- Dämmplatten in Kleinflächen (Leibungen, Stürze, etc.), z.B. Styrodur, aufrauen, abkehren, entstauben. Evt. zusätzlich dübeln. Faserverstärkten Kalk-Zement Klebemörtel, MG P II/CS III nach DIN 18550 / DIN EN 998-1 ca. 5 mm dick auftragen und mit einem Besen aufrauen. Vor Weiterarbeit trocknen und erhärten lassen.

Fabrikat: Schwepa Klebe- und Armierungsmörtel oder glw. grau/weiß/MG II/ oder glw.
Menge: 20,000 m²

**02.15 Putzhaftbrücke auf Beton**
Vorbereiten der Betonflächen zum Verputzen mit Kalk- bzw. Kalkzementputz (Betonwände, Ringgurte, Stürze, etc.) durch Aufbringen einer Haftbrücke inkl. vorigem Anstreichen der Flächen mit Betonkontakt.
Kalk-Zement Klebemörtel, MG P II/CS III nach DIN 18550 / DIN EN 998-1 ca. 5 mm dick auf glatte Betonflächen auftragen und mit einem Besen/ Zahntraufel aufrauen.
 Vor Weiterarbeit trocknen und erhärten lassen.
Fabrikat: Schwepa Klebe- und Armierungsmörtel grau/weiß/MG II/ oder glw.
Menge: 230,000 m²

**02.16 Kantenprofil aus Edelstahl**
Kantenschutzschienen aus Edelstahl lot- und fluchtrecht mit Ansetzmörtel für Putzdicke. 10 mm ansetzen und fachgerecht einputzen.

Fabrikat: Schwepa ARU-6 Ansetzmörtel oder glw.
Fabrikat Kantenprofil: Baukom Profil 4200 oder glw.
Menge: 80,000 m

**02.17 Putzabschlussprofil aus Edelstahl**
Putzabschlussprofil aus Edelstahl lot- und fluchtrecht mit Ansetzmörtel für Putzdicke 10 mm ansetzen und fachgerecht einputzen.

Fabrikat: Schwepa ARU-6 Ansetzmörtel oder glw.
Fabrikat Profil: Baukom Profil 4253
Menge: 110,000 m

**02.18 Bewegungsfugenprofil aus Edelstahl, mit Weich-PVC-Mittelteil**
Bewegungsfugenprofil aus Edelstahl mit Weich-PVC-Mittelteil lot- und fluchtrecht mit Ansetzmörtel für Putzdicke 10 mm ansetzen und fachgerecht einputzen.

Fabrikat: Schwepa ARU-6 Ansetzmörtel oder glw.
Fabrikat Profil: Baukom Profil 4242 oder glw.
Menge: 8,000 m

**02.19 Schnellputzleisten aus Edelstahl für Fliesenuntergründe**
Schnellputzleisten aus Edelstahl für Fliesenuntergründe lot- und fluchtrecht mit Ansetzmörtel für Putzdicke ≥ 10 mm ansetzen und fachgerecht einputzen.
Abstand 1,0 - 1,5m

Fabrikat: Schwepa ARU-6 Ansetzmörtel oder glw.
Fabrikat Profil: Baukom Profil 4201 oder glw.
Menge: 320,000 m

**02.20 Anputzleisten 9 mm für Innen aus PVC mit Schaumband und starrer Abrisslasche, elastischer Schutzlippe und Gewebe**
Liefern und fachgerechte Montage einer Einteiligen Anputzleiste aus PVC, mit selbstklebendem Schaumband (PE-Dichtband), starrer Abrisslasche und Gewebe zum Einputzen, für Putzdicke ≥ 9 mm, für den Anschluss an Fenster- und Außentürelemente aus Kunststoff, Holz und Aluminium.
Putzstärke: für ≥ 9 mm Putzauftrag

Fabrikat: Schwepa Anputzleiste 1046-02
Menge: 120,000 m

**02.21 Glasseidengittergewebe als Putzbewehrung, bis 50 cm breit - Unterputzgewebe**
Glasgittergewebe an Einzelflächen (Übergänge unterschiedlicher Materialien, etc.), Breite bis 50 cm, als Putzbewehrung in den Putz einbetten. Überlappung im Stoßbereich mind. 10 cm, auf benachbarte Bauteile mind. 20 cm.

Fabrikat: Schwepa Gewebe M (MW 8 x 8 210g/m²) oder glw.
Menge: 90,000 m²

**02.22 Glasseidengittergewebe als Putzbewehrung, 50 cm bis 100 cm breit - Unterputzgewebe**
Glasgittergewebe an Einzelflächen (Übergänge unterschiedlicher Materialien, etc.), Breite 50 - 100 cm, in den Putz einbetten. Überlappung im Stoßbereich mind. 10 cm, auf benachbarte Bauteile mind. 20 cm.

Fabrikat: Schwepa Gewebe M (MW 8 x 8 210g/m²)
Menge: 60,000 m²

**02.23 Einbau von Putzbrettern**
Einbau von Putzbrettern in ca. 18 Wandöffnungen (z.B. Türen).
Wandstärken, 11,5cm, 24cm, 30cm
Menge: 110,000 m

**02.24 Einlagiger Kalkzementunterputz an Wänden in Nassbereichen, Q 2 abgezogen**
Einlagiger Kalk-Zement-Unterputz der MG P II/CS II nach DIN 18550/DIN EN 998-1, wasserabweisend, auf Mauerwerk nach DIN 1053, ≥ 10 mm dick auftragen, eben und fluchtrecht verzogen, nach dem Ansteifen nachgeschabt.
Als wasserabweisender Wandputz auf Poroton- und HLZ-Mauerwerk und auf Betonwänden/ Betonbauteilen in Nassbereichen liefern und mit Putzmaschine auftragen. Oberfläche eben und fluchtgerecht abziehen für späteren Fliesenbelag.
Putzdicke 10 - 15 mm
Standzeit: pro mm Putzdicke / 1 Tag
Qualitätsstufe Q 2 abgezogen.
Geplanter Belag: Fliesen bzw. Kratzputz und Feinputz Korn 1

Fabrikat: Knauf UP 210(s) oder glw.

Einbauort:
- WC-Anlagen im EG Neubau, Wandhöhe ca. 3,50m
- Küchenbereich im EG Neubau, Wandhöhe ca. 3,50m
- Umkleide-/WC- und Duschbereiche im EG Altbau, Wandhöhen ca. 2,75m

Die Schnellputzleisten werden in sep. Pos. vergütet.
Menge: 740,000 m²

**02.25 Zulage für die Ausführung des Kalkzementunterputzes in Q3**
Zulage für die Ausführung des Kalkzementunterputzes der vorigen Pos. für die Ausführung mit filzen der Oberflächen in der höheren Qualitätsstufe Q3 in den Wandbereichen, die mit einem 1,0mm Feinputz verkleidet werden.
Menge: 440,000 m²

**02.26 Laibungen mit Kalkzementunterputz verputzen, Q3 - abgezogen**
Verputzen der Laibungen, welche nicht in der Fläche übermessen werden, mit dem zuvor beschriebenen Kalkzementputz des Grundputzes.
Alle Aufbauten sind einzurechnen.
Laibungstiefe: ca. 15-25cm (fertiges Maß)
Oberfläche: Q3 - abgezogen
Menge: 20,000 m

**02.27 Einlagiger Kalkputz an Wänden, Q 2 abgezogen und gefilzt**
Einlagiger Wandputz als Unterputz auf HLZ-Mauerwerks- und
Betonwänden/Betonbauteilen mit Kalkputz.
Fabrikat: Fa. Knauf, System Rotkalk, oder glw.
Farbton: Rötlich braun
Oberfläche abziehen und filzen für den späteren Auftrag eines
Kalkfeinputzes Korn 1,0.
Putzdicke 10 - 15 mm
Qualitätsstufe Q 2 abgezogen und gefilzt

Einbauort:
- Mensa- und Foyerbereich, Sanitätsraum im EG Neubau, Wandhöhe ca. bis 3,75m
- Küchenbereich im EG Neubau, Wandhöhe ca. 3,50m
- Schulräume im EG Altbau, Wandhöhen bis ca. 3,20m
Bei den Wandflächen bis ca. 3,75m sind die erhöhten Aufwendungen z.B. mit Innengerüsten/Rollgerüsten in den Einheitspreis mit einzukalkulieren.

- Schulsporthalle im EG Neubau, Wandhöhe: Putzflächen beginnen ab OK Prallwand  bzw. Akustikwand ab ca. 2,70m über Bodenplatte und gehen bis zum Dach bis ca. bis 7m über OK Bodenplatte.
=>Der erhöhte Aufwand bei den hohen Wandflächen der Schulsporthalle wird in einer sep. Pos. vergütet.
Menge: 760,000 m²

**02.28 Zulage Einlagiger Kalkputz der vorigen Pos. für die hohen Arbeitshöhen**
Zulage Einlagiger Kalkputz der vorigen Pos. für die hohen Arbeitshöhen bei der Sporthalle (von ca. 2,70m bis ca. 7m über OK Bodenplatte), inkl. der Mehraufwendungen wie Innengerüststellungen, Rollgerüste, Materialtransporte, etc.
Menge: 120,000 m²

**02.29 Zulage für die Ausführung des Kalkputzes in Q3**
Zulage für die Ausführung des Kalkputzes in der höheren Qualitätsstufe Q3 in den Wandbereichen für einen Feinputz Korn 1,0mm
Menge: 650,000 m²

**02.30 Zulage Einlagiger Kalkputz Q3 der vorigen Pos. für das Anarbeiten an Holzbalken**
Zulage Einlagiger Kalkputz Q3 der vorigen Pos. für den erhöhten Aufwand beim Anarbeiten an die Anputzleisten (Sep. Pos.) an Holzdachbalken (BxH ca. 16x46cm) und das Verputzen der kleinen Wandflächen zwischen den Holzbalken (Wandflächen mit LxH ca. 60x46cm) im Mensa- und Foyerbereich.
Siehe auch Grundrissplan EG mit Lage Holzbalken.

Gesamt 16 Holzbalken mit 32 Stck. Holzbalkenwandauflager. mit ca. 30 kleinen Wandflächen.

Anschlußlänge an die 32 Holzbalkenauflager (senkrecht zu den Wänden) = ca. 29m

Anschlußlänge an die Holzbalken parallel zu den Wänden = ca. 70lfm

=> Gesamt-Anschlußlänge an die Holzbauteile = ca. 99lfm.
In dieser Abrechnungslänge sind die kleinen Wandflächen mit einzukalkulieren.

Anputzlesiten an Holzbalken in separater Position.
Menge: 99,000 m

**02.31 Anputzleisten 9 mm für Innen aus PVC mit Schaumband zum Anschluss an die Holzbalken der vorigen Pos.**
Liefern und fachgerechte Montage einer Einteiligen Anputzleiste aus PVC, mit selbstklebendem Schaumband (PE-Dichtband), starrer Abrisslasche und Gewebe zum Einputzen, für Putzdicke ≥ 9 mm, für den Anschluss an die zuvor beschriebenen Holzbalken. Die Anputzleisten werden entlang der Holzbalken und um die Holzbalkenköpfe herum eingebaut.

Putzstärke: für ≥ 9 mm Putzauftrag.

Fabrikat: Schwepa Anputzleiste 1046-02 oder glw.
Menge: 99,000 m

**02.32 Laibungen mit Kalkputz verputzen, Q3 - abgezogen**
Verputzen der Laibungen, welche nicht in der Fläche übermessen werden, mit dem zuvor beschriebenen Kalkputz des Grundputzes.
Alle Aufbauten sind einzurechnen.
Laibungstiefe: ca. 15-25cm (fertiges Maß)
Oberfläche: Q3 - abgezogen
Menge: 120,000 m

**02.33 Metallständerwände, Einfachständer CW100, beidseits jew. doppelt beplankt QS 2, ausgedämmt mit Mineralwolle**
Nichttragende innere Trennwand DIN 4103-1 als Montagewände zwischen Büroräumen im OG Altbau. Die Trockenbauwände sollen für das spätere Tapezieren mit Malervlies vorbereitet werden.
Anschluss an
Wandhöhe: ca. 2,80 bis ca. 3,90m (schräges Pultdach DN 8 Grad)
Wanddicke: ges. 150mm
Umlaufende Anschlüsse starr,
vorhandener Befestigungsuntergrund:
- Boden: Stahlbetondecke
- Dach: Stahlbetondecke mit abgehängter Holzdecke
- Wände: Mauerwerkswände
Ausführung mit Unterkonstruktion aus verzinkten Stahlblechprofilen DIN 18182-1, Metallständer CW 100, Achsabstand max. 625 mm, Boden und Deckenanschlüsse mit Randprofilen UW 100/40. Befestigung mit bauaufsichtlich zugelassenen Befestigungsmitteln.
Beplankung beidseitig jew. doppelt beplankt aus großformatigen Gipsplatten GKBI DIN 18180 Plattendicke jew. 12,5 mm, Verarbeitung gemäß DIN 18181 inkl. der Befestigungsmittel.
Hohlraumdämmschicht aus Mineralwolle nach DIN EN 13162, Dicke 100 mm, Rohdichte mind. 15kg/m³Brandverhalten nach DIN EN 13501-1: A1, einlagig, dicht stoßen, abrutschsicher verlegen, Wärmeleitfähigkeit mind. ë ≤ 0,04 W/(m*K),
Verspachtelung der Gipsplatten und der Schraubköpfe gemäß Merkblatt Nr. 2 des Bundesverbandes der Gipsindustrie e.V. Qualitätsstufe Q2 Standardverspachtelung, Verarbeitung gemäß DIN 18181. Die Ausführung erfolgt unter Verwendung von DIN EN 13963, Spachtelmaterial Uniflott Typ 4B oder alternativ Fügenfüller Typ 3B. Oberfläche geeignet zum Aufbringen von Malervliestapeten.
Einbauort: Büroräume Lehrerbereich OG Altbau, Einbau zwischen Betondecke und schrägem Dach
Der Mehraufwand für die zum Teil schrägen und oberen gleitenden Wandanschlüsse werden in sep. Pos. als Zulagen vergütet.

2 Wände mit ges. ca. 14,5lfm
Menge: 50,000 m²

**02.34 Zulage zu Metallständerwänden für Deckenanschlüsse gleitend nach Herstellervorschrift**
Deckenanschluss gegen Dachdecke gleitend nach Herstellervorschrift,
bauaufsichtlich zugelassen, ausbilden mit Plattenstreifen aus Gipskartonplatten,
mehrlagig, an der zuvor beschriebenen nichttragender innerer Trennwand DIN 4103-1, Wanddicken bis 150 mm.
Menge: 14,500 m

**02.35 Zulage zu Metallständerwänden für oberen schrägen Anschluss**
Ausführung schräger Deckenanschluss (8 Grad) inkl. der notwendigen Schneidarbeiten und Verschnitt.
Menge: 9,000 m

**02.36 Zulage Wandaussparungen mit Anarbeitung an Lüftungsrohre**
Anarbeitung der Metallständerwände an zwei runde Metallblechlüftungsrohre im Deckenbereich (siehe Fotos in der Objektbeschreibung), inkl. der Schneidarbeiten und der Anschlussarbeiten an die Blechrohre mit Kompribanden in den Fugen Durchmesser Lüftungsleitungen jew. ca. 40cm.
Menge: 2,000 St

**02.37 Türöffnung, 1010 x 2335 mm, in Montagewand, Wanddicke 150mm**
Menge: 3,000 St

**02.38 Herstellen von senkrechten Installationsschächten**
Herstellen von senkrechten Installationsschächten LxB ca. 20-40cm x 10-20cm mit Metallständern und einlagiger Gipskartonplatten
Abrechnung pro Stgm.
Menge: 7,000 m

### Titel 03 MALER- UND TAPEZIERARBEITEN

**03.1 Oberputz auf Zementgrundputz– Dispersionssilikat**
Produkt: StoDecosit K 1,0 oder glw.
- Diffusionsoffener Kratzputz
- Schimmelpilzhemmend
- Organischer Anteil < 5%
- Lösemittel- und weichmacherfrei
- Ökozertifiziert (natureplus)
Oberputz auf Kalkzementputz im Wandbereich (in den Türhoch gefliesten Räumen von OK Fliese bis UK OWA-Decke bei Sanitärbereichen sowie in Fluren,
, Umkleideräumen, etc.), einschl. sämtlicher Vorbereitungsarbeiten
nach Herstellervorschrift wie folgt aufbringen:
- Grundbeschichtung passend zum Oberputz mit Sto-Putzgrund oder glw.
- Schlussbeschichtung mit StoDecosit K 1,0 oder glw.

Farbton nach Wunsch AG nach StoColor System
Bauteil: Wandflächen, Höhe bis ca. 3,50m

.
Menge: 440,000 m²

**03.2 Oberputz in Leibungen**
Oberputz wie vor, jedoch in Leibungen an Türen
und Fenstern
Leibungstiefe bis ca. 20 cm
Menge: 20,000 m

**03.3 Dispersionsbeschichtung Oberputz, fungizid**
Innendispersionsfarbe, scheuerbeständig und fungizid,
einmalig nach Herstellervorschrift als
Egalisationsanstrich auf Oberputz gleichmäßig und
deckend streichen.
Farbe: weiss
Fabrikat: z.B. StoSilco In oder glw.
Menge: 440,000 m²

**03.4 Zulage für Latexbeschichtung Wände**
Zulage zur Dispersionsbeschichtung der vorigen Pos. für das Beschichten des Oberputzes mit einer Latexfarbe, matt
Fabr.: StoColor Latex oder glw.
Menge: 80,000 m²

**03.5 Zulage zur Dispersionsbeschichtung für Abtönung**
Zulage zur Dispersionsbeschichtung für Abtönung nach Wahl des AG.
Menge: 280,000 m²

**03.6 Anstrich wie vor, jedoch in Leibungen**
Anstrich wie vorige Pos. in den Laibungen (Laibungstiefe: bis ca. 20 cm).
Menge: 32,000 m

**03.7 Kalk-Feinhaftputz, gefilzt - Rotkalk Filz 1 auf den Kalkgrundputz**
Kalk-Oberputz im Wandbereich auf den zuvor beschriebenen
Kalkgrundputz, auf der Basis von Ziegelmehl und Kaolin,
mit schadstoffabbauender Wirkung durch Zeolithe,
wasserabweisend, MG P II/CS I nach DIN V 18550/ DIN EN
998-1, fachgerecht anmischen, 2 - 3 mm stark auftragen
und strukturieren. Verarbeitung und Untergrundvorbehandlung nach gültigem Technischen Blatt.
Einschl. sämtlicher Vorbereitungsarbeiten wie entfernen
von Staub und Verschmutzungen, sowie spachteln von
Unebenheiten, Voranstrich mit Tiefgrund und Abdeck- und
Abklebearbeiten, nach Herstellervorschrift
Oberfläche: gefilzt
Korngröße: 0,6 mm
Farbton: Rötlich braun
Erzeugnis: Knauf Rotkalk Filz 1
Menge: 640,000 m²

**03.8 Laibungen verputzen, gefilzt - Kalk-Feinhaftputz**
Laibungstiefe: bis ca. 20 cm
Oberfläche: gefilzt
Erzeugnis: Knauf Rotkalk fein
Menge: 120,000 m²

**03.9 Anstrich mit Innen-Silikatfarbe - Rotkalk Farbe E.L.F. ,**
Mineralische Oberputze, Rotkalk Filz 1, Filz 05 und
Filz 2, Rotkalk Grund, Fein und Glätte nach Trocknung,
mit weißer oder eingefärbter Silikatfarbe, entsprechend
nach DIN 18363, fachgerecht im Farbton nach Wahl AG.
Farbtonfächer: Knauf Color Concept

Fabrikat: Knauf Rotkalk Farbe E.L.F.
Menge: 640,000 m²

**03.10 Anstrich wie vor, jedoch in Leibungen**
Anstrich wie vorige Pos. in den Laibungen (Laibungstiefe: bis ca. 20 cm)
Menge: 120,000 m

**03.11 Malervlies naturweiß / Tap Pro 100 S an Wänden**
Mit Gips verputzte Wände und Gipskarton-Metallständerwände mit Malervlies tapezieren einschl. sämtlicher Vorarbeiten wie entfernen von Staub und Verschmutzungen, sowie spachteln von Unebenheiten, Voranstrich mit lösungsfreiem uns emissionsarmen Tiefgrund und Abdeck- und Abklebearbeiten.
Malervlies naturweiß zur Renovierung, Sanierung und dekorativen Gestaltung von Wand- und Deckenflächen Liefern und Tapezieren auf Stoß oder Doppelschnitt eines dekorativen, hochbeanspruchbaren, dimensionsstabilen, rissüberbrückenden Malervlieses mit gebrauchsfertigem, transparentem, lösemittel- und weichmacherfreiem, emissionsarmem und schadstoffgeprüftem Dispersionskleber, auf tragfähigen Untergrund.
Produkt:*StoTap Pro 100 S
*StoTex Coll
oder glw.
Räume: Lehrerbereich OG,  im Altbau
Wandhöhen ca. 2,60m bis ca. 3,20m.
Rollgerüste sind mit einzukalkulieren.
Menge: 100,000 m²

**03.12 Malervlies in Leibungen bis ca. 20 cm**
Malervlies wie vor, jedoch in Leibungen an Türen
und Fenstern, welche nicht in der Fläche übermessen
werden.
Tiefe bis ca. 20 cm
Menge: 12,000 m

**03.13 Malervlies wie vor, jedoch auf Stahlbetondecke**
jedoch nicht auf Wände, sondern an die gespachtelte
Stahlbetondecke des Sanitätsraums (Neubau)
Höhe über Boden =ca. 3,50m.
Menge: 14,000 m²

**03.14 Anstrich Malervlies an Wänden**
Anstrich der zuvor beschriebenen Vliestapeten an Wänden
Durch zweimaliges Streichen mit Innendispensionsfarbe nach
Herstellervorschrift.
Farbe: weiß bzw. hell abgetönt nach Wahl AG.
Fabrikat: stoColorIn
Menge: 100,000 m²

**03.15 Anstrich Malervlies in Leibungen**
Anstrich der zuvor beschriebenen Vliestapeten wie zuvor beschrieben, jedoch in den Leibungen
Leibungstiefe bis ca. 20 cm
Menge: 12,000 m

**03.16 Anstrich Malervlies an Decke**
Anstrich der zuvor beschriebenen Vliestapeten wie zuvor beschrieben, jedoch an der Decke Geräteraum, Höhe über Boden ca. 3,50m.
Menge: 14,000 m²

**03.17 Deckenfugen der Filigran-Flächenplattendecken**
Deckenfugen der Filigran-Flächenplattendecken mit Knauf Rotband Haftputz oder glw. schließen und deckengleich abfilzen, sowie malerfertig glätten.
Raum: Geräteraum
Deckenhöhe: ca. 3.50m über Bodenplatte
Menge: 22,000 m

**03.18 Dispersionsbeschichtung Stahlbetonwände oder auf Kalkzementputz gefilzt**
Innendispersionsfarbe, scheuerbeständig, zweimalig nach
Herstellervorschrift im Wandbereich gleichmäßig streichen.
Untergrund: Stahlbeton oder KZP gefilzt einschl. Untergrundvorbehandlung wie Fleckspachtelung, Grundierung usw. nach Erfordernis,
Farbe: weiß
Fabr.: StoSilco In oder glw.

Einbauort: Geräteraum EG Neubau und Garage und Technikräume im Altbau
Menge: 220,000 m²

**03.19 Dispersionsbeschichtung in Laibungen**
Dispersionsbeschichtung wie vor, jedoch in Leibungen an Türen und Fenstern.
Leibungstiefe bis ca. 20cm
Menge: 28,000 m

**03.20 Anstrich der Geräteraum-Betondecke**
zweimaliges streichen der unverputzten Geräteraum-Betondecken mit Innendispersionsfarbe wie in der vorigen Pos. beschrieben.
Decke über Boden ca. 3.50m.
Menge: 57,000 m²

**03.21 Anstrich Leimholzdachträger**
zweimaliger lasierender Innenanstrich der im Deckenbereich über Mensa und Foyer EG Neubau eingebauten, sichtbar bleibenden Holzleimbinder BxH ca. 16x46cm und kleinerer Hölzer ca. 12/16 mit einem lasierenden Holz-Farbton Oberfläche matt, der die Holzmaserung noch durchscheinen lässt, nach Wunsch AG (z.B. Holzlasur Eiche hell oder Kefer).
Die Binder werden unterseitig und seitlich gestrichen. Gesamt
20 Dachbinder mit Längen bis ca. 14m.
UK Binder = ca. 3.30m über OK Bodenplatte.
Inkl. Anschleifen der Binder

Anstrich/Farbe ohne biozoide oder sonstige Wirkstoffe und
ohne Lösungsmittel auf Wasserbasis, geeignet für den Einsatz
in Kindergärten und Grundschulen.
Es sind jew. die Balken Seiten und die Unterkanten zu
streichen. Die nicht sichtbare Balkenoberseiten werden nicht
gestrichen, da hier die Trapezblechtragschale aufliegt.
Inkl.
- Vorbereiten der Holzflächen mit Entfernen von Staub
und Schmutz
- Aufbringen einer geeigneten Holzschutzgrundierung
(wasserbasiert) zur Vorbereitung für den Anstrich.
- Auftrag der ersten Schicht in gleichmäßigen Zügen mit
Pinsel oder Walze.
- Auftragen des finalen zweimaligen Anstrichs.

Gesamt ca. 230lfm Holzbalken mit einer Anstrichfläche von ca. 230m ²
Menge: 230,000 m²

**03.22 Acrylfugen innen 6-10 mm**
Dauerelastische Verfugung an allen horizonalen und vertikalen Wand- und Bodenanschlüssen sowie an Türbekleidungen und Holzbalken, einschl. Vorreinigung und Hinterfüllung der Fugen.
Fugenbreite: 6-10 mm i.M.
Fugenfarbe: weiß
Ausführung: Acyrlbasis.
Das Acryl muss wasserfest, geruchlos, lösungsmittelfrei und überstreichbar sein.
Menge: 950,000 m

**03.23 Acrylfugen innen 11 - 15 mm**
wie vor, jedoch
Fugenbreite: 11 - 15 mm i.M.
Menge: 240,000 m

**03.24 Alkydharz-Besch. Umfassungszargen 100 x 212,5 cm, Rohwandstärke 15-30 cm**
Allseitige Alkydharz-Beschichtung auf vorhandene Pulverbeschichtung als Grundierung von Umfassungszargen im Innenbereich wie folgt:
- Schadstellen an der Grundierung ausbessern, die
Fläche anschleifen und gründlich reinigen
- vorbehandeln mit 2K-Epoxi-Haftgrund nach
Herstellervorschrift
- einmalige, deckende Schlussbeschichtung mit
schlagfester Alkydharz-Lackfarbe, bei Erfordernis
auch zweimalige Beschichtung
- Oberfläche: seidenmatt
- Farbton: RAL-Farbton nach Wahl des AG.

Zargengröße: Breiten ca. 0,88 - 1,13m und Höhen ca. 2,12 - 2,50m
Roh-Wandstärke: 15 -30 cm
Türblatt bauseits in Holz
Menge: 12,000 St

**03.25 Alkydharz-Besch. Stahltürblätter (Mehrzwecktüren und Brandschutztüren 2-flüglig, inkl. der Stahlumfassungszargen**
Allseitige Alkydharz-Beschichtung auf vorhandene Pulverbeschichtung als Grundierung von Stahlblechtürblättern und Stahlumfassungszargen im Innen- und Außenbereich, 2-flüglig, wie folgt:

- Schadstellen an der Grundierung ausbessern, die Fläche anschleifen und gründlich reinigen
- vorbehandeln mit 2K-Epoxi-Haftgrund nach
Herstellervorschrift
- einmalige, deckende Schlussbeschichtung mit
schlagfester Alkydharz-Lackfarbe, bei Erfordernis auch zweimalige Beschichtung
- Oberfläche: seidenmatt
- Farbton: RAL-Ton nach Wahl des AG.

Türgröße:
Breiten 1,50 bzw. 2,00m
Höhe jew. ca. 2,50m
Menge: 2,000 St

**03.26 Alkydharz-Besch. Treppengeländer, Rostschutz grundiert mit Edelstahlhandlauf, senkrechte Flachstahlstäbe**
Allseitige Alkydharz-Beschichtung der Flachstahlstäbe 60/12 und 50/10 auf vorhandene Rostschutzgrundierung eines Innentreppengeländers wie folgt:
- Schadstellen an der Grundierung ausbessern, die Fläche anschleifen und gründlich reinigen
- vorbehandeln mit 2K-Epoxi-Haftgrund nach
Herstellervorschrift
- einmalige, deckende Schlussbeschichtung mit schlagfester Alkydharz-Lackfarbe, bei Erfordernis auch zweimalige Beschichtung
- Oberfläche: seidenmatt
- Farbton: RAL-Farbton nach Wahl des AG.
Treppengeländer bestehend aus doppelten Flachstahlpfosten 60/12 mm mit Pfostenhalterungen seitlich an die Stahlbetonwange montiert. Felderrahmen zwischen den Pfosten mit Füllungen aus senkrechten Stäben aus Flachstahl 50/10 mm einschl. Eckausbildung im Bereich des Treppenauges und waagrechtes Podestgeländer im OG. Abstand zwischen den senkrechten Stäben max. 12 cm.
Pfostenteilung gleichmäßig je Treppenlauf.
Edelstahlhandlauf d = 42 mm mit konisch zulaufenden
VA-Konsolen, mit doppeltem Flachstahlpfosten verschraubt
Geländerhöhe ab VK. Treppenstufen mind. 1,01 m.
Gesamtlänge = 9m.
Pro 1m ca. 12 lfm Flachstäbe
Menge: 9,000 m

### Titel 04 AUßENPUTZARBEITEN

*Hinweis: Außenputzarbeiten:*
Die Verarbeitung hat nach den Herstellerrichtlinien bzw. den nachfolgenden Normen und Vorgaben zu erfolgen.
Für die Ausführung sind zu beachten:
- die Vorschriften der VOB DIN 18350
- DIN 18550-1 Planung, Zubereitung und Ausführung von Außen- und Innenputzen, Außenputz
- DIN 18550-2 Planung, Zubereitung und Ausführung von Außen- und Innenputzen, Innenputz
- EN DIN 13914-1, Planung, Zubereitung und Ausführung von Außen- und Innenputzen - Teil 1: Außenputze
- EN DIN 13914-2, Planung, Zubereitung und Ausführung von Außen- und Innenputzen - Teil 2: Innenputze
- DIN EN 998-1 Putzmörtel
- DIN EN 15824 Festlegungen für Außen- und Innenputze mit organischen Bindemitteln
- Leitlinien zum Verputzen von Mauerwerk und Beton
- Richtlinie Fassadensockelputz/Außenanlage
- Planung und Anwendung von metallischen Putzprofilen im Außen- und Innenbereich gemäß Europäischem Fachverband der Putzprofilhersteller
- die Verarbeitungsvorschriften des Herstellers / Herstellerrichtlinien
- Technische Information maxit Fassadenbeschichtung
- die allgemein anerkannten Regeln der Technik
- die besonderen technischen Vorbemerkungen

Wenn nichts anderes in den Leistungspositionen beschrieben ist, besteht die Leistung aus Lieferung und fachgerechter Ausführung der in den Positionen beschriebenen Leistungen und benötigten Materialien.

**04.1 Abdeckarbeiten**
Bauteile wie Türen, Fenster,  Pflasterbeläge usw. mit Folie oder geeignetem Material abkleben/abdecken. Abdeckung nach Gebrauch wieder entfernen.
Menge: 40,000 m²

**04.2 Untergrundreinigung trocken**
Trockenreinigung der gesamten Außenwandflächen durch Abkehren der Poroton- und Styrodurflächen mit Stahlbesen und Aufrauhen der Dämmflächen. Staub und lose Teile durch Abkehren, Absaugen oder Abblasen entfernen. Der anfallende Schutt ist aufzunehmen und gemäß den geltenden gesetzlichen Bestimmungen zu entsorgen.
Menge: 95,000 m²

**04.3 Drahteckwinkel aus Edelstahl**
Liefern und versetzen von Edelstahl-Drahteckwinkel mit Ansetzmörtel lot-, flucht- und winkelrecht nach Herstellerrichtlinie auf Unterputzdicke.
Menge: 20,000 m

**04.4 Putzabschlussprofile**
Liefern und versetzen von Abschlussprofilen entlang der Flachdachattika aus rostfreiem Edelstahl mit Ansetzmörtel lot-, flucht- und winkelrecht nach Herstellerrichtlinie auf Putzdicke.
Menge: 22,000 m

**04.5 Tropfkantenprofil an Deckenkanten**
Liefern und versetzen Tropfkantenprofil aus Hart-PVC mit Gewebefahne an Deckenkanten lot-, flucht- und winkelrecht nach Herstellerrichtlinie mit Ansatzmörtel aufbringen.
Menge: 4,000 m

**04.6 Anschlussprofil mit Gewebe Rollladenkasten**
Liefern und versetzen von Rollladenanschlussprofil mit Gewebe aus PVC lot-, flucht- und winkelrecht nach Herstellerrichtlinie auf Putzdicke mit Ansetzmörtel.
Menge: 6,000 m

**04.7 Fensterbankanschlussprofil aus PVC lot-, flucht- und winkelrecht**
Liefern und versetzen von Fensterbankanschlussprofil aus PVC lot-, flucht- und winkelrecht nach Herstellerrichtlinie auf Putzdicke mit Ansetzmörtel.
Menge: 6,000 m

**04.8 Anputzleisten mit Gewebe an Außentüren, Fenster, etc. aus PVC lot-, flucht- und winkelrecht**
Liefern und versetzen von Anputzleisten mit Schutzlippe (als selbstklebende U-Profil-Anputzleisten) mit Gewebe für Systemanschlüsse an angrenzende Bauteile wie z.B. Fenster und Außentüren, etc.  lot-, flucht- und winkelrecht nach Herstellerrichtlinie mit Ansetzmörtel versetzt. Die Anputzleiste ist so anzubringen, dass die Endbeschichtung mit dem U-Profil abschließt. Sie stellt sicher, dass unterschiedliche Bewegungen zwischen Rahmen und Putz ausgeglichen werden. Inkl. evtl. notwendige Untergrundvorbereitung an den Rahmen.
Menge: 12,000 m

**04.9 Abdichten des Sockels**
Liefern und abdichten des Sockels (Höhe ca. 60cm umlaufend um das Gebäude) mit einer zementgebundenen flexiblen Dichtungsschlemme für mineralische Untergründe. Zweimaliger Auftrag im Schlemmverfahren nach den Vorgaben des Herstellers, Gesamtschichtdicke mindestens 2mm.Der untere Teil des Sockels besteht aus der 18cm starken Bodenplatte  + ca. 15cm Fundament und darüber aus einer Steinreihe 25cm hoch Porotonziegelmauerwerk. Es muss dabei auch der 12cm starke Überstand der 2. Mauerwerksreihe (Unterseite 2. Steinreihe) mit abgedichtet werden.
Produkt: Fa./Typ. Maxit AD-1K-Außendicht oder glw.
Gesamt ca. 20m Sockellänge
Menge: 15,000 m²

**04.10 Putzhaftbrücke auf Normalbeton**
Liefern und Aufbringen einer mineralischen Haftbrücke nach DIN EN 13914 vollflächig auf die schwach bzw. nicht saugenden Betonflächen im Sockelbereich (Höhe ca. 33cm umlaufend um Gebäude) der Außenwänden, mit Zahntraufel horizontal verzogen. Putzhaftbrücke passend zum Grundputz. Der Untergrund muss sauber, trocken, fest und frei von losen Teilen sein.
Produkt:
Fa./Typ: maxit multi 280 oder glw.
Menge: 6,600 m²

**04.11 Putzhaftbrücke auf Styrodur (XPS- und EPS-Dämmstoffe)**
Liefern und Aufbringen einer mineralischen Haftbrücke nach DIN EN 13914 wie in voriger Position beschrieben, jedoch auf Styrodur und Rollladenkastenflächen und Sockeldämmplatten. Inkl. Oberflächen gut waagerecht aufrauen und Sinterschicht entfernen.
Produkt:
Fa./Typ: maxit multi 262 oder glw.
Menge: 35,000 m²

**04.12 Sockeldämmplatten XPS:**
Liefern und Anbringen von 12cm starken Sockeldämmplatten (gewaffelte Styrodur-Perimeterdämmplatten, WLG mindesten 035) im Punkt-Wulst-Verfahren, inkl. des Klebemörtels passend zur aufgebrachten Dichtungsschlemme. Dämmplatten mit mineralischem Kleber nach Herstellerrichtlinie auf den Untergrund kleben. Fugen sind mit geeignetem Füllschaum auszufüllen. Die Dämmplatten sind vor dem Ansteifen des Klebemörtels unter Einschwimmen zu verlegen.
Einbauhöhe = 33cm (=18cm starke Beton-Bodenplatte +15cm Fundament, die später unter Gelände liegt)
Fa./Typ.: '.....................................................................'

Ges. ca. 20lfm
Menge: 6,600 m²

**04.13 Sockeldämmplatten EPS:**
Sockeldämmplatten liefern und anbringen wie in voriger Pos. beschrieben, jedoch im Sockelbereich auf die später über Gelände liegenden Flächen (25cm hohe Porotonziegel-Mauerwerksreihe) als EPS-Dämmplatten, WLG mindestens 035. Ges. ca. 20lfm
Einbauhöhe = ca. 25cm
Fa./Typ.: '.....................................................................'
Menge: 5,000 m²

**04.14 Kalkzement Leichtputz LW Typ I als Grundputz, mineralisch auf hochdämmendem Mauerwerk (WLG008) der Außenwände**
Liefern und Aufbringen eines mineralischen faserarmierten Leichtunterputzes (Typ I) nach DIN EN 13914 passend zu den Poroton-Leichthochlochziegel-Außenwänden inkl. der Dämmflächen fluchtgerecht verziehen und Aufrauen der Putzoberfläche (Sinterschicht geeignet entfernen). Inkl. Grundierung der Poroton-flächen mit zum Putz passender Grundierung.
Leichtputzmörtel, LW, CS II, WC 1 nach DIN EN 998-1
Untergrund: Poroton-Mauerwerk Lambda 0,08, XPS-Dämung, EPS-Dämmung
Unterputzdicke im Mittel mind.15 mm für nachfolgende Armierung
Produkt:
Fa./Typ:  maxit ip 18 ML oder glw.
Menge: 80,000 m²

**04.15 Grundputz wie vor, jedoch beim Sockel:**
Liefern und Aufbringen eines mineralischen faserarmierten Sockelleichtputzes nach DIN EN 13914 auf Außenwänden fluchtgerecht verziehen und Aufrauen der Putzoberfläche (Sinterschicht geeignet entfernen)
Normalputzmörtel, GP, CS III, WC 2 nach DIN EN 998-1
Untergrund: Porotonmauerwerk, WLG 008, Festigkeitsklasse ≤ 6
Unterputzdicke im Mittel: mind. 15 mm für nachfolgende Armierung
Produkt: maxit ip 14 L oder glw.
Gesamt Sockellänge ca. 20m.
Menge: 12,000 m²

**04.16 Grundputzmehrstärke**
Zulage zu Pos. Grundputz Wandflächen und Sockel für Mehrstärken pro 5mm Dicke. Mehrstärken sind der Bauleitung vorher anzumelden.
Menge: 20,000 m²

**04.17 Leibungen Grundputz**
Grundputz wie zuvor beschrieben, jedoch in Leibungen bei allen Öffnungen (Außentüren, Fenster) >= 2,5m²
Laibungstiefe: ca. 12cm
Menge: 10,000 m

**04.18 Sturzeckwinkel mit Diagonalarmierung**
Sturzeckwinkel aus hochreißfestem, alkalibeständigem Armierungspfeilen an Flächeneinschnitten (z.B. Fensterecken), diagonal, außerhalb der Putzmitte als Diagonalarmierung an allen Ecken von Gebäudeöffnungen anbringen.
Leibungstiefe ca. 12 cm
Produkte:
maxit Gewebe-Sturzeckwinkel, oder glw.
Menge: 14,000 St

**04.19 Vollflächige Armierungslage auf Grundputz**
Liefern und Aufbringen eines mineralischen Dünnschichtputzes nach DIN EN 13914 mit faltenfrei eingelegtem hochreißfestem, alkalibeständigem Armierungsgewebe auf den zuvor beschriebenen ausgetrockneten Grundputz der Wandflächen und der Sockel, fluchtgerecht verziehen und Aufrauen der Putzoberfläche (Sinterschicht geeignet entfernen). Stoßbereiche der Armierung mindestens 10cm überlappen. Das Armierungsgewebe mit Maschenweite 8x8mm ist außerhalb der Putzmitte einzubetten und vollflächig zu überdecken. Gesamtschichtdicke ca. 5-6mm. Geeignet für die Weiterbeschichtung mit einem Oberputz, Korn 2 oder 3. Grundputz, Armierungsmörtel, Armierung und der spätere Oberputz mit Anstrich müssen passend zueinander von einem Hersteller im System gewählt werden
Armierungsmörtel: Leichtputzmörtel, LW, CS III, WC 2 nach DIN EN 998-1
Produkte:  maxit multi 262 oder glw.

Fa./Typ.: '.....................................................................'
Menge: 92,000 m²

**04.20 Leibungen Armierungslage**
Armierung wie zuvor beschrieben, jedoch in Leibungen bei allen Öffnungen (Außentüren, Fenster) >= 2,5m²
Laibungstiefe: ca. 12cm
Menge: 10,000 m

**04.21 Zulage Deckenbereich**
Zulage für das Bearbeiten (mit allen beschriebenen Leistungen/Arbeitsschritten zusammen) von Deckenunterseite über Kücheneingangsbereich für das Überkopfarbeiten.
Deckenhöhe ab Gelände ca. 4,0m
Menge: 2,000 m²

**04.22 Oberputz-Grundierung / Aufbrennsperre**
Haftverbessernde Grundbeschichtung für Oberputz liefern und auf trockenen Unterputz/Armierungs-Spachtelung aufbringen. Die lösungsmittelfreie quarzgefüllte und weiß pigmentierte Grundbeschichtung vollflächig aufbringen, um die Anhaftung des nachfolgend aufgebrachten Edelputzes zu optimieren und deren Verarbeitungszeit zu verlängern.
Produkt: maxit prim 1060 oder glw.

Fa./Typ.: '.....................................................................'
Menge: 92,000 m²

**04.23 Oberputz mit geschlossene Kornstruktur / Scheibenputz / Kratzputzstruktur**
Liefern, auftragen und Strukturieren eines mineralischen, wasserabweisenden und hoch diffussionsoffenen Edelputzes als Oberputz für außen mit kalk-, zement- und lichtechten Pigmenten. Auftrag auf die zuvor beschriebenen Grundputz bzw. die vollflächige Armierungslage. Oberputz mit Zahn- und Glatt-kartätsche lunkenfrei einebnen.
CR, CS II nach DIN EN 998-1, P II nach DIN 18550, WC 2
Struktur:
Korn 3, geschlossene Kornstruktur / Scheibenputz / Kratzputzstruktur nach Mustervorlage und Wahl der Bauherrschaft
Farbton: Oberputz bereits in einem hellen Farbton nach Muster und Wunsch der Bauherrschaft eingefärbt
Produkt: maxit ip color 44 K Scheibenputz / Kratzputzstruktur oder glw.
Menge: 92,000 m²

**04.24 Oberputz in Laibungen**
Oberputz wie vor beschrieben, jedoch in Laibungen bei Öffnungen >= 2,5m²
Laibungstiefe: ca. 12cm
Menge: 10,000 m

**04.25 Hydrophobierung des Untergrundes - Vorbehandlung Farbanstrich**
Farbgrund, farblose und lösungsmittelfreie, Grundierung zur Hydrophobierung saugender mineralischer Untergründe liefern und vollflächig gemäß Herstellerrichtlinie auf trockenen Untergrund auftragen für nachfolgenden Farbanstrich.
Untergrund: wie zuvor beschrieben (Wand- und Sockelflächen)
Produkt: maxit Farbgrund passen zum Oberputz und Farbanstrich, oder glw.

Fa./Typ.: '.....................................................................'
Menge: 92,000 m²

**04.26 Fassadenfarbe Silikat**
Hoch diffusionsoffene Silikatfarbe (Dispersions-Silikatfarbe) liefern und mit geeignetem Streichwerkzeug auf den zuvor beschriebenen mineralischen Oberputz aufbringen. Farbanstrich auf mineralischen Putz (Wand- und Sockelflächen) aus einer Bindemittelkombination aus Kaliwasserglas und einem Hybridbindemittel. Farbe fungizid - algizid eingestellt.
Auftrag: eimalig auf den bereits eingefärbten Oberputz.
Untergrund: zuvor beschriebener mineralischer Oberputz (Wand- und Sockelflächen)
Farbton: heller Farbton nach Mustervorlage und Wunsch der Bauherrschaft

Produkt: maxit Silikatfarbe A7020 (Silikatfassadenfarbe) oder glw.
Menge: 92,000 m²

**04.27 Zulage für einen zweiten Anstrich**
Zulage für einen zweiten Anstrich wie in voriger Position beschrieben.
Menge: 92,000 m²

**04.28 Anstrich in Laibungen**
Anstrich, 1-fach, wie vor beschrieben, jedoch in Laibungen bei Öffnungen >= 2,5m²
Laibungstiefe: ca. 12cm
Menge: 10,000 m

**04.29 Zulage für einen zweiten Anstrich Laibungen**
Zulage für einen zweiten Anstrich in den Leibungen bei Öffnungen >= 2,5m²
Menge: 10,000 m

**04.30 Gerüstverankerungen schließen**
Fachgerechtes Schließen der Löcher bei den Gerüstverankerungen, inkl. aller hierfür erforderlichen Materialien und Arbeiten.
Menge: 6,000 St

**04.31 Arbeits- und Schutzgerüst für die Fassadenarbeiten**
Fassadengerüst längenorientiert entlang der Außenfassade Küchenbereich Neubau EG für die Außenputzarbeiten entsprechend den Richtlinien der VOB, DIN 18 451, den Vorschriften der DIN EN 12811 bzw. DIN 4420 und den Sicherheitsbestimmungen der Bauberufsgenossenschaften und des SiGeKos für die Dauer der Ausführung der in diesem LV beschriebenen Außenputzarbeiten (Küchenbereich EG Neubau) vorhalten, einschließlich Auf-, Um- und Abbau an der Baustelle.
Die Geometrie des Gebäudes (Küchenbereich Neubau EG) kann den beiliegenden Planen entnommen werden.
Einrichtungen zur Materialbeforderung sowie erforderliche Leitergange sind vom Bieter auszufuhren und einzukalkulieren. Einschlieslich der notwendigen Nachweise in Abhangigkeit von der Gerusthohe und der Freigabe des Gerusts durch Hinweisschild.

Arbeitsgerüst nach DIN 4420:
Gerüstgruppe: Lastklasse 3 - Nutzgewicht 200 kg/m²
Gerüstbreite: 0,60 m
Gerüstlagen: 2,00 m
Höhe Außenwände (oberer Abschluss Flachdachattika) = ca. 4.50m
Oberste Standhöhe Gerüst = ca. 3.00m über Gelände.
Gerüstlänge = ca. 20m

Etagenleitern: mind. 1 je Gerüstlage und Fassadenseite Gerüstanker sind in ausreichender Länge zu montieren

Vorhaltezeit: über die gesamte Dauer der Außenputzarbeiten. Das Gerüst wird nur für die Außenputzarbeiten benötigt.

Abgerechnet wird die Gerüsthöhe von OK Aufstandsfläche bis OK Gerüstgeländer.
Menge: 90,000 m²

### Titel 05 Stundenlohnarbeiten

*Hinweis: Vorbemerkungen Stundenlohnarbeiten:*
Stundenlohnarbeiten (Arbeiten, die nicht in den Positionen erfasst sind) auf
besonderen Nachweis über Stundenlohnzettel.
Die in den folgenden Positionen aufgeführten Einheitspreise gelten für die
Bereitstellung des Personals frei Baustelle. Aufsichtsstunden von Bauleitern und
Polier werden nicht vergütet.
Der unten aufgeführte Verrechnungslohn pro Arbeitsstunde enthält sämtliche
Aufwendungen, wie z.B. Lohn- und Gehaltskosten (einschließlich Zulagen,
Zuschläge und vermögenswirksame Leistungen), die Lohn- und Gehaltszusatz- und
-Nebenkosten, die Gemeinkosten, sonstige Sozialkosten sowie Wagnis und Gewinn.
Im Verrechnungslohn pro Arbeitsstunde sind sämtliche Kosten für die An- und
Abfahrtszeiten enthalten.

**05.1 Stundenlohn Meister / Polier**
Meister / Polier
Menge: 30,000 Std

**05.2 Stundenlohn Fachwerker/Geselle**
Fachwerker/Geselle
Menge: 50,000 Std

**05.3 Stundenlohn Helfer / Auszubildende**
Helfer / Auszubildende
Menge: 30,000 Std
